# Neubau DLRG-Station in Niendorf
Angebotsaufforderung (GAEB 90, DA83)
DV-Nummer: 18-03
Ende der Zuschlagsfrist: 30.09.19
Währung: EUR
Auftraggeber: Gemeinde Timmendorfer Strand

## Zusätzlicher Text
Allgemeine Projektbeschreibung:

1. Globale Angaben zum Bauvorhaben

Name und Anschrift des Auftraggebers:
Gemeinde Timmendorfer Strand
Strandallee 42
23669 Timmendorfer Strand

Beschreibung des Bauvorhabens:
Neubau des DLRG-Zentrums

2. Angaben zur Örtlichkeit

Anschrift der Baustelle:
Am Rethwarder 2
23669 Timmendorfer Strand, Niendorf

3. Termine und Fristen

Vorgesehener Beginn der Baumaßnahme: gem. Einzelangaben Bauherr und
im XXXXXXX 2019

Geplante Dauer der Baumaßnahme: ca. X Monate

4. Angaben zur Baustelle

4.1. Baugrund
Bodenverhältnisse: unbekannt : keine Durchführung von Gründungs- oder
Erdarbeiten vorgesehen

4.2. Lage und Transportwege

Zufahrtmöglichkeiten:
  Breite: > 3,00  m
  Höhe: unbegrenzt m

Transportmittel für Transport der Baustoffe auf der Baustelle: sind
durch AN zu stellen

4.3. Sonstige Baustelleneinrichtung

Geräte/Einrichtungen anderer Unternehmer:: Fassadengerüst bauseitig ;
Innengerüste durch AN jeweils

Ver- und Entsorgungsleitungsanschlüsse für:
  Wasser: vorhanden
  Strom: vorhanden
  Abwasser: vorhanden
  Gas: vorhanden

weitere Angaben zu Anschlüssen: ein Baustromverteiler wird baus.
gestellt ;  ggf. weitere Verteiler sind d. AN zu stellen

Art / Lage der Lagerplätze: auf dem Grundstück in ausreichender Größe
vorhanden

4.4. Sonstige Angaben zur Baustelle

Schutz vorhandenen Bewuchses:
Bäume sind geschützt durch: nicht erforderlich, eine Beschädigung von
Schutz und Bäumen ist zu vermeiden.

Pflanzbestände sind geschützt durch: nicht erforderlich bzw.
abgängig, eine Beschädigung von Schutz und Pflanzbeständen ist zu
vermeiden.

Vegetationsflächen sind geschützt durch: nicht erforderlich bzw.
abgängig, eine Beschädigung von Schutz und Vegetationsflächen ist zu
vermeiden.

Schutz vorhandener Einrichtungen oder Bauteile (Art und Umfang):
nicht erforderlich.

5. Angaben zur Ausführung

keine

6. Entsorgung von Abfall nach DIN 18299

Die Entsorgung von Abfall nach den Abschnitten 4.1.11 und 4.1.12 ATV
DIN 18299 hat umgehend, spätestens täglich zum Abschluss der
jeweiligen Arbeiten, zu erfolgen.
Alternativ zum Abfahren ist das Entsorgen in geeignete, auf der
Baustelle lagernde Abfalltransportbehälter des Auftragnehmers
zulässig. Es obliegt in diesem Fall dem jeweiligen Auftragnehmer
selber dafür zu sorgen, dass keine Unbefugten Abfälle in diese
Behälter füllen.

## Zusätzlicher Text
Allgemeines:

Mit Abgabe des Angebotes verpflichtet sich der Bieter termingerecht
mit den Bauarbeiten beginnen zu können.
Die Fertigstellung muss gemäß eines gemeinsamen Terminplanes
erfolgen. Der Auftragnehmer hat während der Bautätigkeit dafür Sorge
zu tragen, dass durch die Baustelle verursachte Straßen- und
Hofverunreinigungen umgehend ohne gesonderte Vergütung beseitigt
werden.
Es ist auf ständige Sauberkeit und Ordnung auf der Baustelle zu
achten. Material- u. Verpackungsreste sind ständig zu entsorgen!

## Zusätzlicher Text
Vorbemerkung Baustelle:

Der Bieter hat sich vor Angebotsabgabe über die Örtlichkeiten
(Zuwegungen, Transportwege und Parkmöglichkeiten) zu informieren.

Alle Kosten, die sich aus diesen oder den folgenden Vorbemerkungen
ergeben sind mit den Einheitspreisen der Leistungsbeschreibung
abgegolten.

Die Arbeiten sollen im September 2019 beginnen und sind gemäß
gemeinsam aufgestellten Terminplan auszuführen.

Gewerkespezifische Installationstermine werden in dem verbindlichen
Bauablaufplan des Architekten eingearbeitet.

Die entstehenden Energie-, Wasser- und Abwasserkosten,
einschließlich der Grund- und Anschlußgebühren, werden auf die
beteiligten Unternehmen gem. Abrechnungsschlüssel des Architekten
nach Auftragsvolumen umgelegt.

## Zusätzlicher Text
Zusätzliche technische Vertragsbedingungen, Teil 1
derr Gebäudetechnische Anlagen (GTA) Allgemein (02/99)

Inhalt ZTV 1

1 Allgemein
2 Stoffe, Bauteile
3 Ausführung
4 Nebenleistungen / Besondere Leistungen
5 Abrechnung

1 Allgemein

1.1 Abkürzungen

AG Auftraggeber
AN Auftragnehmer / Bieter
EP Einheitspreis
LV Leistungsverzeichnis/-beschreibung

1.2 Geltungsbereich

Die ZTV 1 gilt für alle Lieferungen und Leistungen des AN, die
Gegenstand der Ausschreibungsunterlagen des Auftraggebers (einschl.
Nachaufträge) sind. Spezielle Bedingungen gelten grundsätzlich
vorrangig vor allgemeinen Bedingungen.

1.3 Titelvorbemerkungen

Die Titelvorbemerkungen sind ebenfalls "Zusätzliche Technische
Vertragsbedingungen" im Sinne § 1 VOB/B und sind jeweils dem Titel bzw.
der Positionsgruppe vorangestellt, für die sie gelten sollen.

1.4 Begriffe

Die in den LV's verwandten Begriffe gelten stets in Verbindung mit den d
azugehörenden Normen wie z. B.:

"sendzimierverzinkt" mit DIN 17 162
"feuerverzinkt" mit DIN 50 975 bzw. 50 976
"(Brandschutz-) Widerstandsklasse" mit DIN 4102

1.5 Gebäudetechnische Anlagen

Als Gebäudetechnische Anlagen im Sinne dieser
Ausschreibungsunterlagen ist - soweit im Einzelfall nichts anderes
bestimmt ist - stets die gesamte Gebäudetechnische Anlagen-
Funktionseinheit = Gebäudetechnisches Anlagen-System zu verstehen;
ergänzende Begriffsbestimmungen hierzu siehe ZTV, Teil 2.

1.6 Eintragungen in Ausschreibungsunterlagen durch AN

Bei einigen Positionen in den Ausschreibungsunterlagen werden vom
Bieter Eintragungen hinsichtlich Fabrikat, Abmessungen, technische
Daten und/oder sonstiger Angaben verlangt.

Erreichen die Eintragungen des AN nicht die betreffenden Vorgaben des
AG im Hinblick auf Abmessungen, Leistung, Qualität und
Wirtschaftlichkeit etc., behalten die Vorgaben des AG Vorrang vor den
Eintragungen des AN, ohne daß der AN dafür eine zusätzliche Vergütung
fordern kann; der AN kann sich insofern nicht auf seine Eintragungen
berufen.

Nicht verlangte Eintragungen des Bieters werden für den AG kein
Vertragsbestandteil.

1.7 Hinweis auf ZTV 2

Diese ZTV 1 wird in gewerkspezifischer Hinsicht durch die jeweilige
ZTV 2 ergänzt.

2 Stoffe, Bauteile

2.1 Allgemeine Anforderungen

Die Anlagenteile haben der gebotenen Wirtschaftlichkeit des
Nutzerbetriebes zu entsprechen. Der AN wird im Zweifelsfall die
Erfüllung dieser Bedingungen nachweisen.

Bei der konstruktiven Bestimmung von Anlagenteilen, die der Wartung
unterliegen, ist bei der Anfertigung und der Montage sicherzustellen,
dass die betreffenden Teile ohne besondere Maßnahmen zugänglich sind
und ebenso im Reparaturfall aus- bzw. eingebaut werden können.

Bei gleichen Anlagenteilen sind gleiche Fabrikate zu wählen. Es sind
grundsätzlich Anlagenteile nach deutschen bzw. gleichgestellten
Normen einzusetzen.

2.2 Einheitlichkeit der Leistung

Die Leistungen des AN bilden grundsätzlich eine Einheit, und zwar
unabhängig davon, wie viele Firmen an der Vertragserfüllung des AN
als ARGE-Partner, Nach-/Subunternehmer oder Lieferant mitwirken.

Im Ergebnis ist es Sache des AN, eine einheitliche Ausführung auf der
Baustelle (Fabrikate, Montageverfahren, Beschilderungen/Beschriftung,
Montageunterlagen, Wartungs- und Bestandsunterlagen etc.)
sicherzustellen.

Der AN kann sich in keinem Fall darauf berufen, daß ein ARGE-Partner,
Nach-/Subunternehmer oder Lieferant die Einheitlichkeit seiner
Leistungen im Einzelfall behindert.

2.3 Korrosionsschutz

Ist ein Korrosionsschutzanstrich erforderlich, müssen sich Grund- und
Deckanstrich in unterschiedlicher Farbe nachweisen lassen.

Wenn die Ausführung "feuerverzinkt" vorgeschrieben ist, darf nach der Ve
rzinkung keine weitere Bearbeitung erfolgen, die den Korrosionsschutz mi
ndert.

2.4 Befestigungskonstruktionen

Die Materialien und Stoffe, die zum Befestigen der Leistungen des AN
mit dem Baukörper notwendig sind, sind im Regelfall Bestandteil der
jeweiligen LV-Position. Soweit darüber hinaus zusätzlich
Profilleistenkonstruktionen benötigt werden, können diese nach dem
vereinbarten EP der Ausschreibungsunterlagen abgerechnet werden, wenn
zuvor Art und Umfang mit der Bau-/Objektüberwachung abgestimmt und
beauftragt wurden.

Auf diese Weise können jedoch die Befestigungskonstruktionen nur in
dem Umfang abgerechnet werden, wie sie dem statischen Erfordernis
entsprechen, im Zweifelsfall ist die Erfordernis durch den AN
nachzuweisen.

3 Ausführung

3.1 Montageunterlagen

Der AN hat die Montageunterlagen zu erstellen, die für die
ordnungsgemäße Erstellung der Anlagen benötigt werden.

Die Montagezeichnungen sind, soweit in den allgemeinen Vorbemerkungen
und Vertragsbedingungen des AG nichts anderes angegeben, dem AG in 6-
facher Ausfertigung zu übergeben. Grundlage für die Erstellung der
Montagepläne sind die letztgültigen Architekten- und
Einrichtungspläne sowie die fachtechnische Aufgabenstellung nach den
Entwurfs- bzw. Ausführungsplänen. Diese Pläne sind durch weitere für
das Gewerk spezifisch notwendige Pläne zu ergänzen.

Der AN hat dafür zu sorgen, dass der AG und dessen Beauftragte stets
im Besitz der gültigen Montagepläne sind. Er hat während der Montage
seine Pläne unaufgefordert und fortlaufend dem Stand der
tatsächlichen Ausführung anzupassen.

Außerdem sind vom AN die betreffenden Auflagen und Bedingungen der
rechtskräftigen Baugenehmigung zu berücksichtigen.

3.2 Fortschreibung der Aufgabenstellung

Die dem AN vom AG zur Verfügung gestellten Planungsunterlagen
berücksichtigen den Entscheidungsstand des AG zum darin genannten
Zeitpunkt. Vor Beginn seiner einzelnen Leistungen hat sich der AN
davon zu vergewissern, dass bzw. ob der betreffende
Entscheidungsstand bzw. die Aufgabenstellung noch unverändert gültig
ist; diesbezügliche Änderungen wird der AN bei seiner weiteren
Bearbeitung entsprechend berücksichtigen.

3.3 Abstimmung mit der Tragwerksplanung

Durch die zu errichtenden Anlagen werden Gewichtsbelastungen und ggf.
statische und dynamische Kräfte in Bauteile (Decken, Wände,
Tragwerkskonstruktionen etc.) eingeleitet. Die Ausführung von Auflage-
 und Befestigungspunkten sowie von Maschinenfundamenten darf nur im
Einvernehmen mit dem Tragwerksplaner erfolgen.

3.4 Abstimmung mit Nebengewerken

Soweit für den bestimmungsgemäßen Funktionserfolg der Leistungen des
AN weitere Leistungen aus anderen am Bau tätigen Gewerken unmittelbar
oder mittelbar von Belang sind, wird sich der AN im Rahmen der
Ausführung mit den betreffenden Gewerken in funktioneller, sachlicher
und terminlicher Hinsicht im einzelnen abstimmen.

Er wird diesen entsprechende Erläuterungen geben und Auskünfte
erteilen sowie auf Verlangen jeweils 1 Satz notwendiger
Montageunterlagen zur Verfügung stellen.

3.5 Brennbare Materialien

Unabhängig von der generellen Verpflichtung des AN, Verunreinigungen
aus dem Bereich seiner Leistungen zu entfernen, obliegt ihm in jedem
Fall die besondere Verpflichtung - unabhängig von der allgemeinen
Baureinigung - brennbare Verpackungsmaterialien vor dem Entzünden zu
schützen und unverzüglich selbst aus dem Gebäude zu entfernen.

3.6 Schalltechnische Anforderungen

Bei der Auslegung der Anlagenteile sind in jedem Fall die
schalltechnischen Anforderung der jeweiligen Nutzungsbereiche zu
berücksichtigen. Der AN wird sich jeweils um die aktuelle
Aufgabenstellung in dieser Hinsicht kümmern, bis er darüber eine
entsprechende Entscheidung / Vorgabe vorliegen hat.

3.7 Wand- und Deckendurchführungen

Wand- und Deckendurchführungen sind körperschallentkoppelt und dicht
herzustellen. Soweit an durchdringende Wände und Decken
brandschutztechnische Anforderungen gestellt werden, darf die
Schutzfunktion des Bauteils nicht gemindert werden.

3.8 Verwendung von Dübeln

Befestigungen am Baukörper (einschl. Rohren) sind Sache des AN. Bei
Lasten größer als 50 N pro Dübel sind grundsätzlich Sicherheitsdübel
einzusetzen. Die Verwendung von Schußapparaten ist nicht gestattet.

3.9 Montagehöhen

Mit Vergütung der EP sind Montagehilfen (Gerüste, Bühnen etc.) für
Montagehöhen bis 4,60 m abgegolten; bei Schachtmontagen bis 4,90 m ab
jeweiligem Etagenfußboden.

4 Nebenleistungen / Besondere Leistungen

4.1 Wartungs- und Bestandsunterlagen

Soweit in den allgemeinen Vorbemerkungen und Vertragsbedingungen des
AG nichts anderes angegeben ist, hat der AN die vollständigen
Unterlagen über seine gesamten Leistungen und Lieferungen zu
erstellen und vor der Abnahme  dem AG in 5-facher bzw. 6-facher
Ausfertigung in Ordnern DIN A 4 (Zeichnungen, farbig angelegt) zu
liefern. Darüber hinaus sind für sämtliche Zeichnungsunterlagen
größer als DIN A 3 gerändelte Mutterpausen in geschlossenen Behältern
zu übergeben. Dem AN als CAD-Zeichnung übergebene Unterlagen sind als
Revisionszeichnungen im DXF-Format auf Diskette oder CD-ROM
abzuliefern.

Vorzugsweise sollte das Dateiformat *.dgn verwendet werden.
Alternative sind die Autocad-Formate *.dwg bzw. *.dxf oder das Format
*.igs zu verwenden. Das gewählte Format ist vor Erstellung der
Dokumentationslagen mit dem AG abzustimmen.

Sämtliche Unterlagen sind so zu erstellen und zu kennzeichnen, dass
sie die betreffenden Anlagen bzw. das betreffende Anlagenteil
unverwechselbar und umfassend bezeichnen und darstellen. Einzelheiten
dieser Unterlagen sind mit der Bau-/Objektüberwachung abzustimmen.

Bestandteile der Wartungs- und Bestandsunterlagen sind:

a) Anlagenzeichnungen, die den letztgültigen Ausführungsstand in
räumlicher und
 funktioneller Hinsicht darstellen. Dazu gehören auch Funktions- und
 Schaltschemata, von denen ein zusätzlicher Satz zu liefern und in
der jeweiligen
 Zentrale mit Klarsichtfolienüberzug anzubringen ist. Stromlauf- und
Schalt- bzw.
 Klemmenpläne sind in den Zeichnungstaschen der Schaltschränke zu
hinterlegen.
 Umfassen die Lieferungen und Leistungen des AN auch spezielle
angefertigte
 Geräte oder Anlagenteile ohne Prospektunterlagen, dann sind dafür
auch
 entsprechende Einzelteilzeichnungen zu liefern.

 Soweit es die Bauausführung zuläßt, können für die
Anlagenzeichnungen die
 letztgültigen Montagezeichnungen des AN im Maßstab 1 : 50
zugrundegelegt
 werden, jedoch mit Wiedergabe der tatsächlichen Ausführung und
 Einrichtungssituation.

 Die Darstellung und Eintragungen des AN haben in Tusche zu erfolgen
und den
 Normen für Mikroverfilmung zu entsprechen.

b) Betriebsbeschreibung über den Aufbau und die bestimmungsgemäße
Funktion der
 einzelnen Anlagen. Soweit diese Funktion oder der Stillstand der
Anlagen durch
 besondere Umstände beeinflußt wird, ist dieser Sachverhalt genau zu
 beschreiben.

 Dazu gehören ferner die Zusammenstellung aller wichtigen technischen
Daten und
 bestimmungsgemäße Einstellwerte.

c) Protokoll der im Zusammenhang der Funktionsprüfungen,
Inbetriebnahme und
 Einregulierung durchgeführten Messungen und Einstellungen.

d) Bestätigung, daß das Bedienungspersonal in die bestimmungsgemäße
Funktion
 und Betriebsweise eingewiesen wurde und die Anlagen allein bedienen
und
 betreiben kann.

e) Bedienungs- und Wartungsanleitungen, aus denen jedes regelmäßige
Bedienen
 und Warten hervorgeht. Dabei sind die Kriterien der
Betriebssicherheit und der
 wirtschaftlichen Betriebsführung besonders hervorzuheben. Für
Wartungsarbeiten
 ist in jedem Einzelfall die Abhängigkeit von der Zeit- bzw.
Betriebsdauer
 anzugeben. Dort wo unterlassene und/oder unsachgemäße Wartung Schäden
 bewirken kann, ist der Betreiber auf regelmäßige Kontrollen oder
Prüfungen
 detailliert hinzuweisen. Soweit für die bestimmungsgemäße
Anlagenfunktion
 Leistungen bestimmter Mengen und Qualität aus anderen Gewerken
notwendig
 sind, hat der AN diese genau zu benennen. Erstellung der
Wartungslisten gemäß
 VDMA.

f) Geräte- und Ersatzteilliste aus der die Bestelldaten und
Bezugsquellen für
 sämtliche Verbrauchs- und Verschleißteile zu entnehmen sind.

g) Bescheinigungen über erfolgreiche Prüfungen und behördliche
Abnahmen, die der
 AN zu veranlassen bzw. durchzuführen hatte.

h) Weitere gewerkspezifische Unterlagen, die darüber hinaus gefordert
sind, sind in
 der jeweiligen ZTV 2 aufgeführt.

 Die Unterlagen werden vom AN projektbezogen gekennzeichnet und
außerdem die
 Bestandsunterlagen noch mit folgenden Stempelaufdruck versehen (und
 unterschrieben):

 "REVISIONSUNTERLAGEN stimmen mit dem Vertrag und der Ausführung auf
der
 Baustelle überein.

4.2 Genehmigungsverfahren

Die Durchführung von Antragsverfahren, für die eine Konzession /
Zulassung erforderlich ist, ist Sache des AN und hat vor Beginn der
Arbeiten zu erfolgen. Hierfür entstehende Kosten werden nicht
gesondert vergütet.

4.3 Abnahme

Eine Abnahmeprüfung ist Voraussetzung für die Abnahme.

Sie besteht aus

1. Vollständigkeitsprüfung,
2. Funktionsprüfung.

Die Abnahmeprüfungen werden nach Eingang der Fertigstellungserklärung
- siehe hierzu auch Zusätzliche Vertragbedingungen
"Voraussetzungen der Abnahme" - durchgeführt.

Alle erforderlichen handwerklichen Hilfsmittel (wie z. B. Gewichte
für Belastungsproben, Meßgeräte usw.) und Leistungen für
Kontrollmessungen und Funktionskontrollen sowie qualifiziertes
Fachpersonal sind vom AN für die gesamte Prüf- und Abnahmezeit zur
Verfügung zu stellen. Eine gesonderte Vergütung für diese Leistungen
erfolgt nicht.

5 Abrechnung

Die Abrechnung erfolgt gemäß der AGB des AG bzw. nach VOB/B, § 14
entsprechend den jeweiligen Positionen des LVs sowie den Grundsätzen
der maßgebenden ATV (VOB/C), insbesondere die des Abschnitts 5.

## Zusätzlicher Text
Zusätzliche technische Vertragsbedingungen
für Gas-, Wasser und Abwasser innerhalb von Gebäuden,
DIN 18 381

1 Allgemein
2 Stoffe, Bauteile
3 Ausführung
4 Nebenleistungen / Besondere Leistungen
5 Abrechnung

1 Allgemein

1.1 Normen

Ergänzend zu DIN 18 381 gelten die Normen (Vorschriften), die darüber
hinaus in den AU aufgeführt bzw. aufgrund genereller Regelungen
jeweils anzuwenden sind.

2 Stoffe, Bauteile

2.1 Allgemeine Anforderungen

Schraubverbindungen, bei denen mit Taupunktunterschreitung
(Schwitzwasser) zu rechnen ist, besteht aus korrosionsbeständigem
Material.

3 Ausführung

3.1 Montageunterlagen

In den Montageplänen sind alle Anlagenteile aufzuführen und zu
bezeichnen. Hierzu gehören auch alle regel- und elektrotechnischen
Einrichtungen.

Für GTA- und MSR-Bezeichnungen gilt für alle Bezeichnungsfälle
gleicher Wortlaut.

Ebenfalls gehören hierzu die Höhenangaben der Leitungen, bezogen auf
Unter- und Oberkante des unisolierten Rohres entsprechend der
endgültigen Koordination mit den NG.

Zu den Montageplänen gehören auch Fließ-, Strang- und Schaltschemata
sowie Abwicklungen der Grund- und Außenentwässerungsleitungen, in die
Leistungen und Dimensionen eingetragen werden.

Mindestens wird für die zeichnerische Darstellung der Maßstab 1:50
gewählt, Zentralen, Schächte und Installationsschwerpunkte im maßstab
1:20, Details in geeigneter Darstellungsweise (Isometrie,
Explosionszeichnung, Schnitt, Ansicht usw.).

Aus den Montageunterlagen des AN sind ferner folgende Angaben zu
entnehmen:

1. Anlagenbezeichnung mit Leistungsdaten;
2. Geräte und Armaturen mit Typen- und Größenangaben, Temperaturen
und  Drücken
3. Motordaten;
4. Meßgeräteanordnung;
5. Montage-/Koordinationshinweise evtl. Skizzen)
6. Leitungen, nach Durchflußmedien unterschieden;
7. Symbolliste (Legende);
8. Höhenangaben mit eindeutigem durchgängigem Bezug (+0,00 oder NN-
Höhen);
9. Nennweisen/Dimensionen
10. Reinigungsöffnungen;
11. Ausbaumaße für Demontage/Wartung
12. Werkstoffe, Werkstoffwechsel;
13. Größe und Lage der Fundamente sowie Angaben von Montageöffnungen
und  deren
 Abmessungen;
14. Angaben und Kennzeichnungen für das NG/den NU für Dämmarbeiten
nach  DIN 18 421.
15. Alle notwendigen Angaben und Hinweise für das Montagepersonal

Auf Verlangen wird der AN bestimmte Anlagenteile auch in
Wandabwicklungspläne eintragen.

3.2 Rohrleitungsbefestigung

Die Verwendung von Lochbändern als Einzelbefestigung ist nicht
zulässig, statt dessen sind Gewindestangen mindestens M 8 zu
benutzen. Es wird die Benutzung eines kompletten Befestigungssystem
mit nachgewiesener Eignung in Hinsicht auf Festigkeit und
Schallschutz verbindlich vorgeschrieben (z. B. AKO-Abflußrohrkontor).

An Stahlkonstruktionen darf nicht zu Befestigungszwecken angeschweißt
oder angeschraubt werden, hier sind Klammern zu verwenden.
Gasbetonteile dürfen zur Anbringung von Befestigungen nur
herangezogen werden, wenn dies von der Bauleitung ausdrücklich
zugelassen wird. An Blechwänden oder -decken (Sandwichkonstruktion,
Trapezblech) ist das nachträgliche Anbringen von Befestigungen durch
Bohren oder Schweißen nicht zulässig.

Abwasserfalleitungen sind in jedem zweiten Geschoß zusätzlich durch
formschlüssige Sicherungen gegen Abrutschen zu schützen
(Fallrohrstütze, Bundbuchse. Zur Aufnahme von Reaktionskräften sind
an Umlenkpunkten von Rohrleitungen entsprechend bemessene Widerlager
vorzusehen, die ihrerseits an ausreichend tragfähigen Bauteilen zu
befestigen sind.

Die Dehnungsrichtung, insbesondere von Cu- und Kunststoffleitungen,
ist durch Anordnung von Fest- und Gleitlagern vorzugeben. Der
Verfügbare Raum, zur Aufnahme der Dehnungsstrecke, muß mindestens die
doppelte Länge der rechnerisch ermittelten Dehnung besitzen.

Seitliche Anschlüsse sind zur Aufnahme der Längendehhung der
Hauptleitung als ausreichend langer Biegeschenkel ohne seitlich
begrenzende Befestigung auszuführen. Ist dies nicht möglich, so ist
an der Stelle ein Festpunkt anzuordnen und die Längendrehnung
anderweitig aufzunehmen. Isolierungen von Anlagenteilen dürfen durch
Dehnungsvorgänge nicht zusammengedrückt oder beschädigt werden.

3.3 Dichtheitsproben

Dichtheitsproben sind auch in Teilabschnitten durchzuführen bzw. zu
beenden, ab dem die Zugänglichkeit der Anlagenteile nicht mehr
gegeben ist. Die Forderung nach Dichtheitsproben gilt grundsätzlich
auch für drucklose Leitungen (Abwasser).

Sie hat nach DIN 4033, insbesonder nach Punkt 9.2.2 zu erfolgen; die
erforderliche Prüfdauer beträgt dabei mindestens
15 Minuten.

Bei Frostgefahr darf keine Dichtheitsprobe mit Wasser durchgeführt
werden.

Der AG oder sein Beauftragter ist so rechtzeitig zu informieren, daß
er an den Dichtheitsproben teilnehmen kann.

3.4 Inbetriebnahme der Anlagen

Unabhängig vom Werkstoff ist die Erstbefüllung des Rohrnetzes und der
Anlagenteile mit Wasser nur mit dem vom Wasserversorgungsunternehmen
(WVU) gelieferten Trinkwasser oder Trinkwasser nach DIN 2000
vorzunehmen. Dabei sind vorgesehene Filteranlagen betriebsfertig mit
Filtereinsätzen/Filtersand auszustatten, so daß eine
Mindestfiltrationseinheit von 50 m³ gegeben ist.

Die Füllgeschwindigkeit ist so zu wählen, daß keine Abtragungen von
Inkrusationen in den Leitungen des WVU erfolgen. Etwa vorhandene
Filterumgehungsleitungen sind zu schließen. Vorstehendes gilt auch
für Netzfüllungen, die nur zur Dichtheitsprüfung erfolgen oder zur
Sicherstellung  von Brauchwasserversorgung / Löschwasserversorgung.

3.5 Leitungsspülungen

Nach beendeter Montage der Versorgungsleitungen muß das gesamte
Rohrnetz einer gründlichen Innenreinigung unterzogen werden. Die
Fließgeschwindigkeiten sind annähernd gleich groß oder größer
einzustellen, wie sie der Dimensionierung der Rohrleitung zugrunde
lagen oder überlicherweise zugrunde gelegt werden; mind. 0,5 m/s.

Rohre für gasförmige Medien sind mit trockener, ölfreier Druckluft
oder Stickstoff auszublasen. Rohre für Wasser und wässerige Medien
sind nach DIN 1988, Teil 2, Punkt 11.2 zu spülen.

Bei Frostgefahr ist auf eine gründliche Entleerung bzw. eine
vorherige Absperrung der gefährdeten Anlagenteile mit nachfolgender
Innenreinigung zu achten. Keinesfalls dürfen brennbare oder
verbrennungsfördernde Gase oder Flüssigkeiten als Spülmedium
verwendet werden. Während der Reinigung ist anfallender Schmutz zu
beseitigen, ebenso wie das Reinigungsmedium.

Bei verdichteten Druckgasen ist auf die unterschieldichen Druckstufen
der Rohrnetze und der Fassbehälter zu achten. Eine vorrichtung zur
Reduierung des Flachendruckes ist unbedingt erforderlich. Nach der
Reinigung ist das Reinigungsmedium gefahrlos aus dem Rohrnetz durch
das Versorgungsmedium zu verdrängen, so daß an allen Zapfstellen das
Versorgungsmedium in reiner Form ansteht. Dies ist auf Verlangen
nachzuweisen. Strahlregler (Perlatoren) an Entnahmestellen sind erst
nach der Leitungsspülung zu montieren bzw. zu reinigen.

Weitergehende Reinigungsmaßnahmen unter Zuhilfenahme von Chemikalien
(z. B. zusätzliche Entfettung mit  Lösungsmitteln,
Desinfektionsmaßnahmen usw.) sind als Einzelposition ausgeschrieben
(falls erforderlich). Solche Maßnahmen sind, ebenso wie die
Entfernung der Reinigungsmittel, mit der BÜ abzustimmen. In der Regel
sind die verbrauchten Reinigungsmittel als Sondermüll zu behandeln.

4 Nebenleistungen / Besondere Leistungen

4.1 Potentialausgleich

Die Anlagen werden in den Hauptpotentialausgleich nach VDE 100, Teil
410, Ziffer 6.1.2 einbezogen. Das Anschließen und alle Vorleistungen -
 z. B. das Unterlegen von Zahnscheiben bei Schraubverbindungen, das
Überbrücken von flexiblen Stutzen und anderen isolierenden Teilen -
sind Nebenleistungen des AN.
Vom Ersteller des Hauptpotenialausgleichs wird eine
Potentialausgleichsschiene gesetzt.
Die Anschlußleitung bis zur Schiene wird gesondert vergütet.

4.2 Wartungs- und Bestandsunterlagen / Mitzuliefernde Unterlagen

- Protokolle über durchgeführte Leistungsmessungen.
- Protokolle über durchgeführte Dichtheitsproben und
Leistungsspülungen.

## Zusätzlicher Text
Technische Anlagenbeschreibung Sanitär

Bei diesem Bauvorhaben handelt es um einen Neubau eines
3-geschossigen Gebäudes der DLRG mit folgenden Leistungen:

Das hierfür erstellte Leistungsverzeichnis umfasst folgende
Leistungen:

Installation des Abwassernetzes mit Anbindung an die Sanitärobjekte
  (inkl. 2 x RLT-Anlagen-WRG-Kondensatwasser)
Anschluss der Schmutzwasserleitungen an die bauseits vorhandenen
Grundleitungen
Installation des kompletten Trinkwassernetzes (Trinkwasser Kalt, Warm
und Zirkulation)
Anschluss an die bauseits vorhandenen Trinkwassernetz
Installation und Anschlüsse der Sanitärobjekte mit den Leitungen
Wärmedämmungs- und Brandschutzmaßnahmen, die im Zuge der
Rohrnetzinstallation notwendig werden
Anschluss an bauseitig gelieferter Frischwasserstation (siehe
Heizungsanlage)
Anschluss von bauseitig gelieferten Küchenspülen
Inbetriebnahme, Spülen und Druckbeprobung aller Leitungen

Die beschriebenen Sanitärarbeiten sind, im Zuge dieser Bau-Maßnahme,
Bestandteil dieser Ausschreibung.

Grundlage des Angebotes werden:
-  Dieses Leistungsverzeichnis mit Vorbemerkungen.
-  Planung Ing.-Büro Sommer

Ausführungsbeginn wird September 2019 sein.

Vorbemerkungen gelesen

Unterschrift:...................................................

Ort,Datum,:.............................................................
.................................

## Sanitär-Installationen
Datum: 21.05.19

### Bereich 1 Schmutzwasserleitungen und Zubehör

*Hinweis*
Nachfolgende Leitungen als Schmutzwasserleitungen insta
llieren:

*Hinweis*
Muffenlose, gusseiserne Abflussrohre und Formstücke DIN
 EN 877 (SML)
mit Übereinstimmungszertifizierung. Qualitätsgeprüft du
rch die "Gütegemeinschaft Entwässerungstechnik Guss e.V
." und mit dem RAL-Gütesiegel der GEG versehen. Rohre i
nnen mit einer Zweikomponenten
Epoxid-Beschichtung, außen mit rotbrauner Farbgrundieru
ng versehen, Formstücke innen und außen epoxiert.

Verlegung: Nach Verlegevorschriften unter Einhaltung de
r DIN EN 12056 bzw. Restnorm DIN 1986.

Verbindungen: Verbindungen für muffenlose, gusseiserne
Abflussrohre und Formstücke DIN EN 877 (SML) mit Überei
nstimmungszertifizierung CE. Qualitätsgeprüft durch die
 "Gütegemeinschaft Entwässerungstechnik Guss e.V." und
mit dem RAL-Gütesiegel der GEG versehen. Alle erforderl
ichen Verbindungsstücke sind mit zu kalkulieren.

Befestigung: Alle Rohrschellen mit 8 mm Gummieinlage zu
m Schallschutz nach DIN 4109.

Verlegeart: in Vorwänden und Deckenbereichen und
  Steigeschächten

Baulänge wie erforderlich ab 0,7 m

Montagehöhe: von RFB bis 4,0 m ü. RFB

gew. Fabr.:................................

Inkl. aller oben beschriebenen Befestigungs- und Verbin
dungsmaterialien liefern und montieren
In folgenden Größen:

**1.1 wie vor, jedoch DN70**
Menge: 15,000 m

**1.2 wie vor, jedoch DN100**
Menge: 98,000 m

**1.3 wie vor, jedoch DN125**
Menge: 4,000 m

**1.4 Zuschlag für Form- und Verbindungsstücke**
Zuschlag für Form- und Verbindungsstücke aller
Winkelgrade
aus muffenlose, gusseiserne Abflussrohr (SML-Rohr)

**1.5 Reinigungsrohr DN100**
Reinigungsrohr DN100, wie vor, jedoch mit
runder/eckiger Öffnung
Menge: 15,000 Stck

*Hinweis*
Gußeisenrohr auf PVC-U-Übergangsstück

KG Übergangsstück auf SML Gussrohr (ohne Mengenring - D
oppeldichtung) für Kanalgrundrohr
Dimension: DN 110

-Farbe:  orangebraun
-Material:  Polyvinylchlorid hart (PVC-U)

**1.6 wie vor jedoch DN100**
Menge: 15,000 Stck

*Hinweis*
HT-Rotstrichrohr
Kunststoffabwasserleitungen aus Polypropylen (PP),
schwer entflammbar nach DIN 4102, als
heisswasserbeständiges Abflußrohr mit angeformten
Steckmuffen, DIN 19560 mit Prüfzeichen

Fabr.:

Type:

gew. Fabr.: ..........................................

gew. Type: ..........................................

für folgende Dimensionen liefern und montieren:

**1.7 wie vor, jedoch DN40**
Menge: 25,000 m

**1.8 wie vor, jedoch DN50**
Menge: 15,000 m

**1.9 wie vor, jedoch DN70**
Menge: 13,000 m

**1.10 wie vor, jedoch DN100**
Menge: 14,000 m

**1.11 Zuschlag für Form- und Verbindungsstücke**
Zuschlag für Form- und Verbindungsstücke aller
Winkelgrade aus PP-HT Rohr

**1.12 Rohrbelüfter DN70**
Rohrbelüfter DN70 Abuplast Ventilair, Bauart geprüft
und überwacht nach EN 12380, Klasse AI, durch die LGA
QualiTest GmbH, Nr. 0420151, Temperaturbereich -20°C
bis +60°C, mit Übergangsdichtung für die genannten
Dimensionen und Frostschutzhaube aus Styropor.

gew. Fabr.: ..........................................

gew. Type: ..........................................
Menge: 1,000 Stck

**1.13 Rohrbelüfter DN100**
Rohrbelüfter DN100, sonst wie vor

gew. Fabr.: ..........................................

gew. Type: ..........................................
Menge: 2,000 Stck

**1.14 Wandeinbaukästen für Rohrbelüfter bis DN70**
Wandeinbaukästen für Rohrbelüfter bis DN70 Art.-Nr.:
763599
mit hochwertiger Abdeckplatte und integrierter
Schattenfuge, die eine ausreichende Luftzufuhr
gewährleistet. Abdeckplatte
leicht abnehmbar zur Revision. Farbe der Abdeckplatte
RAL 9016 Struktur. Korrosionsgeschützter Einbaukasten
aus feuerverzinktem
Stahlblech zum normgerechten Einbau im Innenbereich.

gew. Fabr.:..........................................

gew. Type:..........................................
Menge: 1,000 Stck

**1.15 Wandeinbaukästen für Rohrbelüfter bis DN100**
Wandeinbaukästen für Rohrbelüfter, wie vor, jedoch bis
DN100 Art.-Nr.: 763699

gew. Fabr.: ..........................................

gew. Type: ..........................................
Menge: 2,000 Stck

*Hinweis*
Flachdachlüfter-Entlüftungsrohr für HT-Rohr-Anschluss

DN 100 / 110:
-  Rohrinnendurchmesser:  105 mm
-  Rohraußendurchmesser: 110 mm
-  Durch die untere Verbreiterung ist eine einfache Ans
chlussverbindung  mit einem DN 100 Rohr möglich

Wetterkappe:
-  Abnehmbar
-  Chemisch wiederstandsfähig
-  Witterungsstabilisiert
-  Dichte g/cm³ ISO 1183 = 1,440

Flansch:
-  Bitumen

Rohr:
-  Länge 200 mm
-  PVC-U nach DIN 4102

gew. Fabr.: ..........................................

gew. Type: ..........................................

für folgende Dimensionen liefern und montieren:

**1.16 wie vor, jedoch DN100**
Menge: 5,000 Stck

**1.17 wie vor, jedoch DN125**
Menge: 2,000 Stck

*Hinweis*
Brandschutz-Steckverbindung
Geprüfte und zugelassene Brandschutzlösung für die Misc
hinstallation von brennbaren Kunststoff-Abflussrohren a
n SML-Abflussrohre.
Allgemeine bauaufsichtliche Zulassung: Z-19.17-2130
1 Stück IBS Intumeszenzmatte
fertig zugeschnitten passend für DN50 bis DN100
1 Übergangsdichtung auf Kunststoffrohre

gew. Fabr.: ..........................................

gew. Type: ..........................................

für folgende Dimensionen liefern und montieren:

**1.18 wie vor, jedoch DN50**
Menge: 8,000 Stck

**1.19 wie vor, jedoch DN70**
Menge: 4,000 Stck

**1.20 wie vor, jedoch DN100**
Menge: 12,000 Stck

*Hinweis*
Strecken-Isolierung der SML-Leitung in Verbindung mit d
em SVB Steckverbinder als Brand- und Schallschutz,
Länge 600 mm, gem. Zulassung Z-19.17-2130
Die Strecken-Isolierung wird einlagig mit flexiblem Fil
z, alukaschiert, Typ U Protect Roll 3.1 Alu1 hergestell
t und mit Bindedraht Ø 0,8 mm, 5 Wicklungen pro Meter g
esichert.

gew. Fabr.: ..........................................

gew. Type: ..........................................

für folgende Dimensionen liefern und montieren:

**1.21 wie vor, jedoch DN70**
Menge: 1,000 Stck

**1.22 wie vor, jedoch DN100**
Menge: 15,000 Stck

**1.23 wie vor, jedoch DN125**
Menge: 1,000 Stck

**1.24 Verbinder, DN40**
*** Bedarfsposition ohne GB
Verbinder, DN40
Prüfzeichen PA-I-2444 einschl. Spannbänder aus Niro-
Stahl
Menge: 1,000 m

**1.25 Verbinder, DN50**
*** Bedarfsposition ohne GB
Verbinder, DN50
Prüfzeichen PA-I-2444 einschl. Spannbänder aus Niro-
Stahl
Menge: 1,000 m

**1.26 Verbinder, DN70**
*** Bedarfsposition ohne GB
Verbinder, DN70
Prüfzeichen PA-I-2444 einschl. Spannbänder aus Niro-
Stahl
Menge: 1,000 m

**1.27 Verbinder, DN100**
*** Bedarfsposition ohne GB
Verbinder, DN100
Prüfzeichen PA-I-2444 einschl. Spannbänder aus Niro-
Stahl
Menge: 1,000 m

### Bereich 2 Trinkwasserleitungen, Armaturen und Inbe

*Hinweis*
Rohrleitung aus Kupfer nach DIN EN 1057, SF-Cu und DVGW
-GW 392 mit Gütezeichen RAL und DVGW-Zeichen.

Virbindung mit Profipress-Verbinder aus Kupfer oder Rot
guss mit
SC-Contur und DVGW zertifizierter Prüfsicherheit bei un
verpresstem Verbinder über den gesamten Prüfbereich von
 22 mbar bis 3 bar
trocken sowie von 1 bis 6,5 bar nass, EPDM-Dichtelement
, unlösbar,
DVGW-Reg.-Nr DW-8511AP3139

gew. Fabr.: ..........................................

gew. Type.: ..........................................

für folgende Dimensionen liefern und montieren:

**2.1 wie vor, jedoch DN12, 15 x 1,0 mm**
Menge: 438,000 m
Zuordnung: 412 KatKgr

**2.2 wie vor, jedoch DN15, 18 x 1,0 mm**
Menge: 40,000 m
Zuordnung: 412 KatKgr

**2.3 wie vor, jedoch DN20, 22 x 1,0 mm**
Menge: 21,000 m
Zuordnung: 412 KatKgr

**2.4 wie vor, jedoch DN25, 28 x 1,5 mm**
Menge: 23,000 m

**2.5 wie vor, jedoch DN32, 35 x 1,2 mm**
Menge: 20,000 m

**2.6 wie vor, jedoch DN40, 42 x 1,5 mm**
*** Bedarfsposition ohne GB
Menge: 1,000 m

*Hinweis*
Übergangsstück, mit SC-Contour

gew. Fabr.: ..........................................

gew. Type.: ..........................................

für folgende Dimensionen liefern und montieren

**2.7 wie vor, jedoch 15xRp1/2**
Menge: 4,000 Stck

*Hinweis*
Wandscheibe, mit SC-Contur

gew. Fabr.: ..........................................

gew. Type.: ..........................................

für folgende Dimensionen liefern und montieren

**2.8 wie vor, jedoch 15xRp1/2**
Menge: 38,000 Stck

*Hinweis*
Einsteckstück

gew. Fabr.: ..........................................

gew. Type.: ..........................................

für folgende Dimensionen liefern und montieren

**2.9 wie vor, jedoch 15xRp1/2**
Menge: 10,000 Stck

*Hinweis*
Bogen 90°, mit SC-Contur

gew. Fabr.: ..........................................

gew. Type.: ..........................................

für folgende Dimensionen liefern und montieren

**2.10 wie vor, jedoch 15 mm**
wie vor, jedoch 15 mm
Viega-Artikel-Nr.: 291501
Menge: 259,000 Stck

**2.11 wie vor, jedoch 18 mm**
wie vor, jedoch 18 mm
Viega-Artikel-Nr.: 291495
Menge: 11,000 Stck

**2.12 wie vor, jedoch 22 mm**
wie vor, jedoch 22 mm
Viega-Artikel-Nr.: 291518
Menge: 1,000 Stck

**2.13 wie vor, jedoch 28 mm**
wie vor, jedoch 28 mm
Viega-Artikel-Nr.: 291525
Menge: 3,000 Stck

**2.14 wie vor, jedoch 35 mm**
wie vor, jedoch 35 mm
Viega-Artikel-Nr.: 291532
Menge: 8,000 Stck

*Hinweis*
T-Stück, mit SC-Contur

gew. Fabr.: ..........................................

gew. Type.: ..........................................

für folgende Dimensionen liefern und montieren

**2.15 wie vor, jedoch 15x15x15 mm**
wie vor, jedoch 15x15x15 mm
Viega-Artikel-Nr.: 291952
Menge: 48,000 Stck

**2.16 wie vor, jedoch 18x15x15 mm**
wie vor, jedoch 18x15x15 mm
Viega-Artikel-Nr.: 291921
Menge: 3,000 Stck

**2.17 wie vor, jedoch 18x15x18 mm**
wie vor, jedoch 18x15x18 mm
Viega-Artikel-Nr.: 291938
Menge: 5,000 Stck

**2.18 wie vor, jedoch 18x18x15 mm**
wie vor, jedoch 18x18x15 mm
Viega-Artikel-Nr.: 315009
Menge: 1,000 Stck

**2.19 wie vor, jedoch 22x15x22 mm**
wie vor, jedoch 22x15x22 mm
Viega-Artikel-Nr.: 292027
Menge: 4,000 Stck

**2.20 wie vor, jedoch 22x15x18 mm**
wie vor, jedoch 22x15x18 mm
Viega-Artikel-Nr.: 315078
Menge: 1,000 Stck

**2.21 wie vor, jedoch 22x18x15 mm**
wie vor, jedoch 22x18x15 mm
Viega-Artikel-Nr.: 315061
Menge: 1,000 Stck

**2.22 wie vor, jedoch 22x22x15 mm**
wie vor, jedoch 22x22x15 mm
Viega-Artikel-Nr.: 315047
Menge: 1,000 Stck

**2.23 wie vor, jedoch 28x18x22 mm**
wie vor, jedoch 28x18x22 mm
Viega-Artikel-Nr.: 324858
Menge: 1,000 Stck

**2.24 wie vor, jedoch 35x15x35 mm**
wie vor, jedoch 35x15x35 mm
Viega-Artikel-Nr.: 324865
Menge: 2,000 Stck

*Hinweis*
Reduzierstück, mit SC-Contur

gew. Fabr.: ..........................................

gew. Type.: ..........................................

für folgende Dimensionen liefern und montieren

**2.25 wie vor, jedoch 18x15 mm**
wie vor, jedoch 18x15 mm
Viega-Artikel-Nr.: 296407
Menge: 2,000 Stck

**2.26 wie vor, jedoch 35x28 mm**
wie vor, jedoch 35x28 mm
Viega-Artikel-Nr.: 296490
Menge: 1,000 Stck

*Hinweis*
Halterung, aus Stahl verzinkt

gew. Fabr.: ..........................................

gew. Type.: ..........................................

für folgende Dimensionen liefern und montieren

**2.27 wie vor, jedoch 70/100/150 mm**
Menge: 36,000 Stck

*Hinweis*
Doppelwandscheibe, mit SC-Contur, aus Rotguss

gew. Fabr.: ..........................................

gew. Type.: ..........................................

für folgende Dimensionen liefern und montieren

**2.28 wie vor, jedoch 15xRp1/2x15 mm**
wie vor, jedoch 15xRp1/2x15 mm
Viega-Artikel-Nr.: 687892
Menge: 38,000 Stck

**2.29 wie vor, jedoch 18xRp1/2x18 mm**
wie vor, jedoch 18xRp1/2x18 mm
Viega-Artikel-Nr.: 692797
Menge: 1,000 Stck

*Hinweis*
T-Stück, mit SC-Contur

gew. Fabr.: ..........................................

gew. Type.: ..........................................

für folgende Dimensionen liefern und montieren

**2.30 wie vor, jedoch 15x15x15 mm**
Menge: 10,000 Stck

*Hinweis*
Muffe, mit Anschlag, SC-Contur

gew. Fabr.: ..........................................

gew. Type.: ..........................................

für folgende Dimensionen liefern und montieren

**2.31 wie vor, jedoch 15 mm**
Menge: 13,000 Stck

*Hinweis*
Zirkulationsregulierventil, thermostatisches Regulierve
ntil, für Strang oder auf der Etage,
mit Pressanschlüssen, mit SC Contur und DVGW zertifizie
rter Prüfsicherheit bei unverpresstem Verbinder, Gehäus
e und wasserberührende Teile aus Rotguss gemäß DIN 5093
0-6, Temperaturbereich 40 bis 65 °C,
absperrbar, mit Entleerungsstopfen, Dichtelemente EPDM,
Betriebsdruck: 1 MPa (10 bar/PN 10),
Beriebstemperatur max. 90 °C, mit DVGW-Prüfzeichen

inkl. folgendem Zubehör:
- Dämmschale für Easytop-Zirkulationsregulierventil

gew. Fabr.: ..........................................

gew. Type.: ..........................................

für folgende Dimensionen liefern und montieren:

**2.32 wie vor, jedoch DN15**
Menge: 10,000 Stck

*Hinweis*
Schrägsitzventil, aus rotguss, mit SC-Contur

gew. Fabr.: ..........................................

gew. Type.: ..........................................

für folgende Dimensionen liefern und montieren

**2.33 wie vor jedoch 15 mm**
wie vor jedoch 15 mm
Viega-Artikel-Nr.: 457051
Menge: 17,000 Stck

**2.34 wie vor jedoch 18 mm**
wie vor jedoch 18 mm
Viega-Artikel-Nr.: 457068
Menge: 1,000 Stck

**2.35 wie vor jedoch 28 mm**
wie vor jedoch 28 mm
Viega-Artikel-Nr.: 457082
Menge: 1,000 Stck

**2.36 wie vor jedoch 35 mm**
wie vor jedoch 35 mm
Viega-Artikel-Nr.: 457099
Menge: 2,000 Stck

*Hinweis*
Rückflußverhinderer inkl. Dämmschale
PN 16, mit DIN-DVGW- und Schallschutzzulassung, für Cu-
Rohr-Gehäuse, Oberteil und Innengamitur komplett aus
Rotguß DIN 1705, mit EPDM-Dichtung, mit
Prüfeinrichtung, mit Lötverschraubung und
Dämmschale. Öffnungsdruck <= 10 mbar

gew. Fabr.: ...........................................

gew. Type: ...........................................

Inkl. Dämmschale

inkl. aller erf. Form- und Verbindungsstücke
für folgende Dimensionen:

**2.37 wie vor jedoch DN32**
Menge: 1,000 Stck

*Hinweis*
Kombiniertes Freistromventil mit Rückflussverhinderer,
mit zylindrischem G-Gewinde nach ISO 228 für flachdicht
ende
Verschraubungen, Ventilgehäuse und -oberteil aus
Rotguss gemäß DIN 50930-6, Ventilsitz aus Edelstahl,
mit Spindelübersetzung und Stellungsanzeige offen/gesch
lossen,
Handrad mit auswechselbarer Medienkennzeichnung grün/ro
t,
mit Prüfanschluss und Entleerungsstopfen, Betriebsdruck
: 16 bar (PN 16), Betriebstemperatur: 90°C, mit DIN-DVG
W-Prüfzeichen

inkl. folgendem Zubehör:
- Dämmschale

gew. Fabr.: ..........................................

gew. Type.: ..........................................

inkl. aller erf. Schraub- und Verbindungsmaterialien
liefern und montieren

**2.38 Freistrom-Kombi-Rückflussverhinderer DN32, sonst wie vor**
*** Bedarfsposition ohne GB
Menge: 1,000 Stck

*Hinweis*
Unterputzventil
PN 16, mit geschlossenem Oberteil und Rosette, DIN-
DVGW- und Schallschutzzulassung, Gehäuse, Oberteil und
Innengarnitur komplett aus Rotguß DIN 1705, frei von
Messing im Bereich des Mediums, be ständig gegen
aggressives Wasser, mit wartungsfreier
Spindelabdich tung, mit Lötverschraubung und
Dämmschale.

gew. Fabr.:  ..........................................

gew. Type:  ..........................................

für folgende Dimensionen:

**2.39 wie vor jedoch DN15**
Menge: 38,000 Stck

**2.40 Probenahme-Komplettventil G 3/8**
Probenahme-Komplettventil G 3/8
zur Probenahme von Trinkwasser, Bade- und
Schwimmbeckenwasser,
wasserberührte Teile aus Rotguss gemäß DIN 50930-6,
Auslaufrohr aus Edelstahl,
bestehend aus Probenahme-Betätigungseinheit und
Probenahmeventil,
Probenahmeventil in montiertem Zustand geschlossen,
Betätigungseinheit auf Probenahmeventil in 45°-
Schritten montierbar,
mit Schutzkappe,
Betriebsdruck 16 bar (PN 16),
Betriebstemperatur 90°C,
mit Gewindeanschluss G 3/8

gew. Fabr.: ..........................................

gew. Fabr.: ..........................................

einschließlich aller erforderlichen Verschraubungen
liefern und montieren
Menge: 1,000 Stck
Zuordnung: 412 KatKgr

*Hinweis*
Auslaufventil
mit Rückflußverhinderer und Rohrbelüfter, entspr. DVGW-
Arbeitsblätter W 376 und 377, Prüfzeichen,
Geräuschverhalten entspr. DIN 4109 Gruppe 1,
Bedienungsgriff, aus Messing, verchromt, mit
Kronengriff, Rosette und Schlauchverschraubung.

gew. Fabrikat  ......................................

gewählte Type:  ......................................

für folgende Dimensionen:

**2.41 Auslaufventil, wie vor jedoch 1/2"**
*** Bedarfsposition ohne GB
Menge: 1,000 Stck

**2.42 Auslaufventil, wie vor jedoch 3/4"**
*** Bedarfsposition ohne GB
Menge: 1,000 Stck

*Hinweis*
·Einpressdüse

· für T-Stücke mit Abzweig d15 in bedarfsgerecht dimens
ionierten Verteilleitungen
· Rotguss
· Einsteckende gemäß Venturi-Prinzip

Technische Daten
Hinweis (Modell) Für den Wasseraustausch in abzweigende
n Ringleitungen zu Entnahmestellen mit seltener Nutzung
 bis zu einer Länge von 15 m (Richtwert).

gew. Fabr.: ..........................................

gew. Type.: ..........................................

**2.43 Einpressdüse wie vor, jedoch DN32**
Menge: 1,000 Stck

**2.44 Anschluß eines bauseits installierten Speicherladesystems**
Anschluß eines bauseits durch das Gewerk Heizung
installierten Speicherladesystems

Folgende Bauteile werden beigestellt:

- Plattenwärmetauscher mit 1 1/4""-Anschlüssen
- Wärmetauscher mit folgenden Anschlüssen:
       - KW DN32
 - WW DN32
 - Zirkulation DN15

Es sind die abgehenden Warm- Kaltwasser- und
Zirkulations-Leitungen an das Brauchwarmwassersystem
anzuschließen.
Menge: 1,000 Stck

**2.45 Trinkwasserzähler**
Trinkwasserzähler von dem Wasserversorgungsunternehmen
beistellen lassen und in die Hausanschlussstrecke
einbauen. In dieser Position sind alle erforderlichen
Nebenleistungen und Abstimmungsleistungen mit dem
Versorgungsunternehmen mit einzubeziehen.

Zählergröße: Qn10
Anschluß: DN32
Menge: 1,000 Stck

**2.46 Rückspülfilter DN32**
·Rückspülfilter DN32
mit Verschraubungen (bis Nennweite DN 50) übernimmt
die Trinkwasserfiltration nach DIN EN 806-2 in
Haushalten, Gewerbe und Industrie. Alle
mediumberührten Teile des Filters sind aus Messing
oder hochwertigem, technischem Kunststoff. In seiner
vollautomatischen Ausführung ist er mit integrierter
Antriebseinheit und frei programmierbarer Steuerung
ausgestattet. Die differenzdruck- und zeitgeregelte
Steuerung löst die Rückspülung über einen externen
potenzialfreien Kontakt oder über eine Bedientaste
aus. Der Rückspülfilter ist bezüglich Wartung und
Service individuell programmierbar. Ein
Serienfiltereinsatz mit 100 µm Feinheit ist
vorgesehen, Filterelemente mit 50, 200 und 500 µm sind
lieferbar.

· Anschlussnennweite von R 1" bis 2"
· Filterkerze aus Edelstahl
· Kanalanschluss DN32
· Wassertemperatur bis 90 °C
· Nenndruck PN 16 bar
· Serienfiltereinsatz 100 µm; 50 µm, 200 µm und 500 µm
lieferbar
· DVGW-zertifiziert

Beachten Sie örtliche Installationsvorschriften,
allgemeine Richtlinien und technische Daten. Der
Einbauort muss frostsicher sein und den Schutz des
Filters vor Chemikalien, Farbstoffen, Lösungsmitteln
und Dämpfen gewährleisten. Die Filter sollten gemäß
ihrer Nennweite in gleichdimensionierte Rohrleitungen
eingebaut werden. Für den elektrischen Anschluss ist
im Bereich von ca. 1,2 m eine separate Steckdose
erforderlich. Die Ableitung des Spülwassers erfolgt
gem. DIN EN 1717 in einen Abwasserkanal (auf
rückstaufreie Ableitung achten).

Lieferumfang:
· Rückspülfilter komplett mit 2 Manometern 0-16 bar
und separater Steuerung
· Wasserzählerverschraubungen
· zusätzliches Sicherheitsventil zur Absicherung gegen
Wasseraustritt am Spülwasseranschluss

gew. Fabr.: ...........................................

gew. Type: ...........................................
Menge: 1,000 Stck

**2.47 Bezeichnungsschild aus Kunststoff**
Bezeichnungsschild aus Kunststoff, mit schwarzer
Schrift auf weißem Grund, für mehrzellige
Beschriftung, mit Kunststoff-Abdeckung, auf Halter mit
Spannband; Befestigungsgrund unterschiedlich.

Abmessungen: 100x50 mm (Breite x Höhe)
Menge: 50,000 Stck

**2.48 Druckprobe / Spülen der Kalt- und Warmwasserleitungen**
Druckprobe / Spülen
der Kalt- und Warmwasserleitungen gem. DIN 1988 Teil 2.
 Abschnittweise von unten nach oben, mit Luft-Wasser-
Gemisch, intermetierend unter Druck.
Mindestfließgeschwindigkeit 0,5 m/s in den größten zu
spülenden Rohrleitungen. Das Spülwasser muß gefiltert,
die Druckluft ölfrei sein und der Luftdruck soll 1 bar
über dem Ruhedruck des Was sers sein. Die Spüldauer
soll rnind. 15 s je Meter Leitungslänge, je
Entnahmestelle mind. 2 Minuten betragen.
Menge: 1,000 Stck

**2.49 Erstbeprobung des Trinkwassernetzes**
Erstbeprobung des Trinkwassernetzes durch ein
unabhängiges Hygiene-Labor. Alle erforderlichen
technischen Einrichtungen müssen hierfür eingebaut
sein und es ist die vorgenannte Rohrnetzspülung
durchzuführen.

Es ist folgendes der Dokumentation beizufügen:

- Prüfprotokoll der Spülung
- Labornachweis über die hygienisch erforderlichen
Zustand der
  Leitungsanlagen gemäß DVGW Arbeitsblätter 551-553

Durchzuführen in jeder Zentrale.
Menge: 1,000 Stck

### Bereich 3 Sanitärobjekte- und Einrichtungsgegenstä

*Hinweis*
Elemente für Einrichtungsgegenstände

**3.1 Element für wandhängendes WC**
Element für wandhängendes WC

gew.
Fabr...................................................
.....

gew.
Type:..................................................
.....

liefern und montieren
Menge: 14,000 Stck

**3.2 Element für Stützklappgriff (links)**
Element für Stützklappgriff (links)

gew.
Fabr...................................................
.....

gew.
Type:..................................................
.....

liefern und montieren
Menge: 1,000 Stck

**3.3 Element für Stützklappgriff (rechts)**
Element für Stützklappgriff (rechts)

gew.
Fabr...................................................
.....

gew.
Type:..................................................
.....

liefern und montieren
Menge: 2,000 Stck

**3.4 Element für Waschtisch**
Element für Waschtisch

gew.
Fabr...................................................
.....

gew.
Type:..................................................
.....

liefern und montieren
Menge: 20,000 Stck

**3.5 Befestigungssatz für Elemente**
Befestigungssatz für Elemente

gew.
Fabr...................................................
.....

gew.
Type:..................................................
.....

liefern und montieren
Menge: 37,000 Stck

*Hinweis*
WC

**3.6 Tiefspül-WC, Keramag, Renova Plan**
Tiefspül-WC, Sanitärkeramik, weiß, ohne Beschichtung,
wandhängend, Tiefspüler mit Spülrand, geeignet für
Wandeinbau-Druckspüler
Spülwasserbedarf: bei kleiner/großer Spültaste:
4,5/6,0 Liter
Lieferumfang: Toilette, Befestigung, ohne WC-Sitz
Länge:  540 mm
Breite:  360 mm
Höhe:  340 mm

gew. Fabr.:............................

gew. Type: ............................
Menge: 12,000 Stck

**3.7 Tiefspül-WC, Keramag, Geberit Renova Nr. 1**
Tiefspül-WC, für Behinderten, Sanitärkeramik, weiß
Alpin, ohne Beschichtung, wandhängend, spülrandlos,
geeignet für Wandeinbau-Druckspüler
Spülwasserbedarf: bei kleiner/großer Spültaste:
4,5/6,0 Liter
Lieferumfang: Toilette, Befestigung, ohne WC-Sitz

Breite:  350 mm
Höhe:  342 mm
Tiefe:  700 mm

gew. Fabr.:............................

gew. Type: ............................
Menge: 2,000 Stck

**3.8 Stützklappgriff zur Wandmontage**
Stützklappgriff zur Wandmontage
Mit Wandplatte und Abdeckung, Belastbarkeit: bis zu
100 kg, Griff soll
nach oben und gebremst nach unten klappbar, Griff soll
in hochgeklappter Stellung nach links und rechts
drehbar, inklusive Armpolster
Material:  Stahl/Kunststoff
Farbe:  reinweiß/schwarz
Form:  eckig
Breite:  78 mm
Höhe:  259 mm
Tiefe:  700 mm

gew.
Fabr...................................................
.....

gew.
Type:..................................................
.....
Menge: 2,000 Stck

**3.9 WC-Sitz, Keramag, Renova Plan**
WC-Sitz, mit Absenkautomatik, weiß
Material: Duroplast

gew. Fabr.:............................

gew. Type: ............................
Menge: 14,000 Stck

**3.10 WC-Betätigungsplatte**
WC-Betätigungsplatte, 2-Mengen-Spültechnik,
kunststoff, weiß

gew.
Fabr...................................................
.....

gew.
Type:..................................................
.....

liefern und montieren
Menge: 14,000 Stck

*Hinweis*
Waschtische

**3.11 Handwaschbecken, 500 mm Breite**
Handwaschbecken für Wandmontage, eckig,
Sanitärkeramik, weiß,
ohne Beschichtung, mit 1 Hahnloch und Überlauf

Breite  500 mm
Tiefe  380 mm

gew. Fabr.:............................

gew. Type: ............................
Menge: 12,000 Stck

**3.12 Handwaschbecken, 600 mm Breite**
Handwaschbecken für Wandmontage, eckig,
Sanitärkeramik, weiß,
ohne Beschichtung, mit 1 Hahnloch und Überlauf

Breite  600 mm
Tiefe  480 mm

gew. Fabr.:............................

gew. Type: ............................
Menge: 3,000 Stck

**3.13 Comfort-Waschtisch für barrierefreie Anwendung**
Comfort-Waschtisch, für barrierefreie Anwendung, für
Wandmontage, eckig, Sanitärkeramik, weiß, ohne
Beschichtung, mit 1 Hahnloch und Überlauf

Breite  550 mm
Tiefe  550 mm

gew. Fabr.:............................

gew. Type: ............................
Menge: 2,000 Stck

**3.14 Waschtisch- Einhebelmischbatterie Avenarius Linie 150**
Waschtisch- Einhebelmischbatterie Avenarius Linie 150
ohne Ablaufgarnitur, Messing, chrom

Höhe  163 mm
Ausladung 116 mm
mit Push-Open-Ablaufgarnitur
Anschlussart: Hochdruck

gew. Fabr.:............................

gew. Type: ............................
Menge: 17,000 Stck

**3.15 Waschtisch-Rohrengeruchverschluss**
Waschtisch-Rohrengeruchverschluss mit verstellbarem
Tauchrohr, Abgangsrohr und Schubrosette Größe :1 1/4"
Oberfl. : verchromt

gew.
Fabr...................................................
.....

gew.
Type:..................................................
.....
Menge: 17,000 Stck

*Hinweis*
Duschen

**3.16 Duschwanne 800x800mm**
Duschwanne 800x800mm

Außenform: Quadrat
Außenmaß: 800x800 mm
Tiefe: bodenbündig, rollstuhlbefahrbar
Produkt: Stahl-Email Duschfläche
Ablaufloch: d 120 mm
Ablaufposition: mittig
Höhe mit Ablaufgarnitur: 107 mm
Gewicht: 17 kg
Basisfarbe: alpinweiß

Gem. EU-Bauproduktenverordnung (BauPVO):
CE 15 KDW001 PH/gekennzeichnet nach
DIN EN 14527 - CL1+CL2
Zertifizierte Oberfläche:
Kratz- und schlagfest, chemikalienresistent,
hitzebeständig, UV beständig, nachhaltig,
formstabil, pflegeleicht und hygienisch.
Erdungslasche für Potenzialausgleich.
Mit erforderlichem Zubehör

gew. Fabr.:............................

gew. Type: ............................
Menge: 3,000 Stck

**3.17 Duschwanne 800x1200mm**
Duschwanne 800x1200mm

Außenform: Quadrat
Außenmaß: 800x1200 mm
Tiefe: bodenbündig, rollstuhlbefahrbar
Produkt: Stahl-Email Duschfläche
Ablaufloch: d 120 mm
Ablaufposition: mittig
Höhe mit Ablaufgarnitur: 107 mm
Gewicht: 17 kg
Basisfarbe: alpinweiß

Gem. EU-Bauproduktenverordnung (BauPVO):
CE 15 KDW001 PH/gekennzeichnet nach
DIN EN 14527 - CL1+CL2
Zertifizierte Oberfläche:
Kratz- und schlagfest, chemikalienresistent,
hitzebeständig, UV beständig, nachhaltig,
formstabil, pflegeleicht und hygienisch.
Erdungslasche für Potenzialausgleich.
Mit erforderlichem Zubehör

gew. Fabr.:............................

gew. Type: ............................
Menge: 3,000 Stck

**3.18 Duschwanne 900x1200mm**
Duschwanne 900x1200mm

Außenform: Quadrat
Außenmaß: 900x1200 mm
Tiefe: bodenbündig, rollstuhlbefahrbar
Produkt: Stahl-Email Duschfläche
Ablaufloch: d 120 mm
Ablaufposition: mittig
Höhe mit Ablaufgarnitur: 107 mm
Gewicht: 17 kg
Basisfarbe: alpinweiß

Gem. EU-Bauproduktenverordnung (BauPVO):
CE 15 KDW001 PH/gekennzeichnet nach
DIN EN 14527 - CL1+CL2
Zertifizierte Oberfläche:
Kratz- und schlagfest, chemikalienresistent,
hitzebeständig, UV beständig, nachhaltig,
formstabil, pflegeleicht und hygienisch.
Erdungslasche für Potenzialausgleich.
Mit erforderlichem Zubehör

gew. Fabr.:............................

gew. Type: ............................
Menge: 3,000 Stck

**3.19 Duschwanne, bodenbündig, rollstuhlbefahrbar 1200x1200mm**
Duschwanne, bodenbündig, rollstuhlbefahrbar 1200x1200mm

Außenform: Rechteck
Außenmaß: 1200x1200 mm
Tiefe: 25 mm, bodenbündig, rollstuhlbefahrbar,
mit Styroporträger und Antislip
Produkt: Stahl-Email Duschfläche
Garantie: 30 Jahre (gem. Garantiepass)
Material: Stahl-Email
Ablaufloch: d 90 mm
Ablaufposition: außen
Min. Höhe mit Ablaufgarnitur (in
Kombination m. KA 90 ultraflach): 107 mm
Gewicht: 31 kg
Basisfarbe: alpinweiß

Gem. EU-Bauproduktenverordnung (BauPVO):
CE 15 KDW001 PH/gekennzeichnet nach
DIN EN 14527 - CL1+CL2
Zertifizierte Oberfläche:
Kratz- und schlagfest, chemikalienresistent,
hitzebeständig,
UV beständig, nachhaltig, formstabil, pflegeleicht und
hygienisch. Erdungslasche für Potenzialausgleich.
Mit erforderlichem Zubehör

gew. Fabr.:............................

gew. Type: ............................

gew. Modell: ..........................
Menge: 1,000 Stck

**3.20 Brausethermostat**
Brausethermostat,
Aufputz weiß/chrom
Merkmale:
· 1 Verbraucher
· Thermostatkartusche zur Regelung der Temperatur,
  Keramikventil 180°
· Sicherheitssperre bei 40° C
· Temperaturbegrenzung einstellbar
· Durchflussmenge: 30 l/min
· Durchflussmenge Anschluss Handbrause (bei 3 bar): 30
l/min
· Betriebsdruck: min. 1 bar / max. 10 bar
· Ablage aus Sicherheitsglas
· Oberfläche Ablage: chrom oder weiß
· Ecostop-Taste begrenzt Wasserverbrauch auf 10 l/min
· mit isolierter Wasserführung
· Rückflussverhinderer
· Schalldämpfer
· Material: Metall
· Schmutzfangsieb
· Stichmaß: 150 mm ± 12 mm
· Anschlussgröße: DN15
· Geräuschgruppe: I
· Durchflussklasse: B

gew. Fabr.:............................

gew. Type: ............................

gew. Modell: ..........................
Menge: 10,000 Stck

**3.21 Handbrause**
Handbrause, chrom

Merkmale:
· Brausekopfgröße: 85 mm
· Kopfbrause im Winkel verstellbar
· Strahlart: Normalstrahl
· maximale Durchflussmenge (bei 3 bar): 5,7 l/min
· graue Strahlscheibe
· Material Oberfläche: verchromt
· Material Strahlscheibe: Kunststoff
· Montage: Decke oder Wand
· Anschlussgewinde G ½
· Anschlussgröße: DN15

gew. Fabr.:............................

gew. Type: ............................

gew. Modell: ..........................
Menge: 10,000 Stck

**3.22 Brauseschlauch, 1,25m**
·Brauseschlauch, 1,25m

· hochwertiger Kunststoffbrauseschlauch in Metalloptik
· reinigungsfreundliche Kunststoffhülle
· Schlauchlänge: 1,25 m
· knickgeschützt

gew.
Fabr...................................................
.....

gew.
Type:..................................................
.....
Menge: 10,000 Stck

**3.23 wie vor, jedoch 1,6m**
*** Bedarfsposition ohne GB
·wie vor, jedoch 1,6m
Menge: 1,000 Stck

**3.24 Brausestange, 0,90 m chrom**
Brausestange, 0,90 m chrom

Merkmale:
· Brausestangentyp: verchromtes Messingrohr
· 22 mm breite Stange
· vollverchromter Brauseschieber
· Schieber mit Arretierung
· Neigungswinkel Schieber in 2 Stufen verstellbar
· geräuschlose Neigungswinkelverstellung
· verchromte Wandstützen

gew. Fabr.:............................

gew. Type: ............................

gew. Modell: ..........................
Menge: 10,000 Stck

**3.25 Ablaufgarnitur für Duschwannen**
Ablaufgarnitur für Duschwannen mit 52mm Ablaufloch,
mit herausziehbarem Standrohr mit Abdeckhaube, mit
gelenkigem Geruchverschluss aus Kunststoff Größe :1 1/
2" x 40/50mm Abgang :45 Grad Wasserst.:120mm Oberfl. :
verchromt

gew.
Fabr:..................................................
.........

gew.
Type:..................................................
.........
Menge: 10,000 Stck

**3.26 Stahlblech-Ausgussanlage Größe 60 x 40, mit Gitterrost**
Ausgussanlage bestehend aus:
1  Stahlblech-Ausgussbecken in der Größe 60 x 40,
  rechteckige Form, innen weiß emailliert, außen
  gestrichen
4  Befestigungsschrauben, mess.-verchr. mit Rosetten
  und Dübeln
1  Stopfventil in der Größe DN 50 mit
  Kugelkette, Halter und Stopfen
1  Geruchverschluß DN 50
1  Beckenrost mess.-verchr., aufklappbar, mit
  zugehörigen Stein schrauben

gew.
Fabr...................................................
.....

gew.
Type:..................................................
.....
Menge: 2,000 Stck

**3.27 Vorwand-Element für Ausgussbecken**
Vorwand-Element für Ausgussbecken, Rahmen aus Stahl
pulverbeschichtet, mit: verstärkter
Armaturenanschlussplatte, schallgeschützter
Befestigung für Wandscheiben an Schichtholzplatte,
Ablaufbogen DN 50,
Befestigungsmaterial für Element (Bodenbefestigung)
und Waschtisch, selbstbohrenden Schrauben für
Befestigung an Ständerwand, Keramikbefestigungen,
Armaturenanschlussplatte und Ablaufbefestigung
höhenverstellbar, Löcher ø 11 mm für die Befestigung
im Holzständerbau oder zur Anbringung von
Befestigungselement für Stützklappgriffe

Gew. Fabr.:.........................................

Gew. Type.:.........................................
Menge: 2,000 Stck

**3.28 Ausgussbecken-Schwenkventil 1/2" individual**
Ausgussbecken-Schwenkventil 1/2" individual

Ausladung: 225 mm,
Messing verchromt
mit schwenkbarem Rohrauslauf S-Auslauf 200 mm
mit Luftrsprudler
für offene Trinkwassererwärmer

Gew. Fabr.:.........................................

Gew. Type.:.........................................
Menge: 2,000 Stck

*Hinweis*
Küchenspülen

**3.29 Anschluss von bauseits gelieferten und aufgestellten Spüleinheiten**
Anschluss von bauseits gelieferten und aufgestellten
Spüleinheiten
an die Be- und Entwässerungsleitung
unter Hinzulieferung von:

1  mess.-verchr. Eckventile 3/8" mit Kappe als
  Drehgriff mit Rosette u. Anschlußrohr
1 Kombinationseckventil 1/2" mit Rückflußverhinderer
 und Schlauchverschraubung, Verlängerung und
Schubrosette,verchromt, mit Durchlaufbelüfter
1  Ab- und Überlaufgarnitur, 1 1/2" x 70 mm,
  mit Höhenausgleichsstück,Abwasserschlauchanschluß
  Ventiloberteile, Stopfen mit Kette
1  Röhrengeruchsverschluß mit
Abwasserschlauchanschluß 1 1/2 x 40

gew. Fabr.:............................

gew. Modell: ..........................
Menge: 4,000 Stck

**3.30 Zweigriff-Spültischbatterie, derby, verchromt**
Spültisch-Zweigriffbatterie 1/2" individual

Ausladung: 200 mm,
schwenkbar Rohrauslauf mit Luftsprudler,
Auslaufhöhe: 135 mm
flexible Anschlussschäuche
montage für Arbeitsplatten bis 40 mm
Messing verchromt mit schwenkbarem Rohrauslauf
Griffmarkierung: blau/rot
für offene Trinkwassererwärmer

Gew. Fabr.:.........................................

Gew. Type.:.........................................
Menge: 2,000 Stck

*Hinweis*
Waschmaschinen

**3.31 UP-Geruchsverschluss für Geräte mit integrierter Wasserversorgung**
*** Bedarfsposition ohne GB
UP-Geruchsverschluss für Geräte mit integrierter
Wasserversorgung

UP-Geruchsverschluss für Geräte mit integrierter
Wasserversorgung
für Wandeinbau, für den Abwasserschlauch einer Wasch-
oder Geschirrspülmaschine mit int. Wasserversorgung,
Ventil mit RV und Rohrbelüfter, mit Montageschiene,
Abdeckplatte aus Edelstahl

Inkl. folgendem Zubehör: Schraubkappe mit Kette für
Auslaufventil

gew.
Fabr.:.................................................

gew.
Type:.................................................
Menge: 1,000 Stck

**3.32 Verfüllen der Fugen zwischen sanitären Gegenständen und Wandplatten**
Verfüllen der Fugen zwischen sanitären Gegenständen
und Wandplatten mit elastischen Stoffen.
Menge: 30,000 m

**3.33 Kippspiegel, rechteckiger Kristallspiegel**
Kippspiegel
- rechteckiger Kristallspiegel mit geschliffenen
Kanten und eingearbeiteter Splitterschutzfolie
- ergonomisch und funktional in einer einfachen und
zeitlosen Formensprache gestaltet
- der Spiegel kann mit Kurbel und Seilzug um max. 28°
geneigt werden und ist daher im Stehen und im Sitzen
zu benutzen
- zur Montage an der Wand
- leicht zu reinigen
- 600 mm breit, 540 mm hoch und 6 mm dick
- Spiegel aus Kristallglas, Rückseite verkupfert und
mit Zweischichtlack geschützt
- Halteelement und Kurbel aus hochwertigem Polyamid in
den HEWI Farben
- mit Seilumlenkung zur Vorwandmontage geeignet

gew.
Fabr...................................................
.....

gew.
Type:..................................................
.....
Menge: 17,000 Stck

### Bereich 4 Hygieneartikel

**4.1 WC-Papierhalter, Keuco, Plan, Edelstahl**
WC-Papierhalter, Edelstahl
offene Form, ohne Deckel mit Wandhalterung,
Abmessungen: 133 x 105 mm
einschließlich aller Befestigungmaterialien

gew.Fabr.:.............................................
....

gew.Type:..............................................
...

liefern und betriebsfertig montieren.
Menge: 14,000 Stck

**4.2 Reservepapierhalter, Keuco, Plan, Edelstahl**
*** Bedarfsposition ohne GB
Reservepapierhalter, Edelstahl
mit Wandrosette, Abmessung: 120 mm
einschließlich aller Befestigungmaterialien

gew.Fabr.:.............................................
....

gew.Type:..............................................
...

liefern und betriebsfertig montieren.
Menge: 1,000 Stck

**4.3 WC-Bürstengarnitur, Keuco, Plan, Edelstahl**
WC-Bürstengarnitur, Edelstahl
aus hochwertigem Edelstahl
in ästhetischem, funktionalem Design, Wandmodell
komplett mit Kunststoff-Einsatz schwarz,
sowie Bürste mit Griff und Ersatzbürstenkopf schwarz
herausnehmbarer Kunststoff-Einsatz schwarz für
leichtes Reinigen
Die Toilettenbürstengarnitur wird verdeckt angebracht
Lieferung inkl. korrosionsfreiem Befestigungsmaterial

Höhe:  135 mm
Höhe inkl. Bürste:  399 mm
Durchmesser:  90 mm
Ausladung:  95 mm

gew.Fabr.:.............................................
....

gew.Type:..............................................
...

liefern und betriebsfertig montieren.
Menge: 14,000 Stck

**4.4 Handtuchregal mit 4 Böden**
Handtuchregal mit 4 Böden
120/28/20 cm
bauseits geliefert

Fabr.:

Type:

Modell-Nr.:

gew. Fabr.:............................

gew. Type: ............................

gew. Modell: ..........................
Menge: 17,000 Stck

**4.5 Hygienebeutelspender, Keuco, Plan, Edelstahl**
*** Bedarfsposition ohne GB
Hygienebeutelspender, Edelstahl
Zeitloser Hygienebeutelspender aus hochfestem
Kunststoff in Edelstahl-finish
zur Wandmontage, für max. 25 Hygienebeutel
inklusive Erstausstattung Hygienebeutel (25 Stück)
Höhe 96 mm, Breite 136 mm, Tiefe 28 mm
Der Hygienebeutelspender wird an 2 Punkten verdeckt
angebracht,
Lieferung inkl. korrosionsfreiem Befestigungsmaterial

Höhe:  96 mm
Breite:  136 mm
Tiefe:  28 mm

gew.Fabr.:.............................................
....

gew.Type:..............................................
...

liefern und betriebsfertig montieren.
Menge: 1,000 Stck

**4.6 Hygieneabfallbehälter, Edelstahl**
*** Bedarfsposition ohne GB
Hygieneabfallbehälter, Edelstahl, weiß beschichtet

Höhe:  300 mm
Breite:  160 mm
Tiefe:  140 mm

gew.Fabr.:.............................................
....

gew.Type:..............................................
...

liefern und betriebsfertig montieren.
Menge: 1,000 Stck

**4.7 Regal, Jan Kurtz, Multitube M, weiß**
*** Bedarfsposition ohne GB
Regal, weiß
Höhe:  1900 mm
Breite: 350 mm
Tiefe: 200 mm
pulverbeschichtetes Aluminium; Glas
Wandmontage
bauseits geliefert

gew. Fabr.:............................

gew. Type: ............................
Menge: 1,000 Stck

### Bereich 5 Wärmedämm- und Brandschutzarbeiten

*Hinweis*
Dämmung für Trinkwasserleitungen
aus Elastomer (EL) Schaumstoff aus geschlossenzelligem
synthetischen Kautschuk, ungeschlitzt, Nitrosaminfrei,
PVC-frei

gew. Fabr.: ..........................................

gew. Type.: ..........................................

in folgenden Größen liefern und montieren:

*Hinweis*
Für Kaltwasserleitungen mit 50% Dämmung in folgenden Di
mensionen:

**5.1 Dämmschlauch, wie vor jedoch für Rohr DN12**
Dämmschlauch, wie vor jedoch für Rohr DN12
mit 20 mm Dämmstärke
Menge: 165,000 m

**5.2 Dämmschlauch, wie vor jedoch für Rohr DN15**
Dämmschlauch, wie vor jedoch für Rohr DN15
mit 20 mm Dämmstärke
Menge: 7,000 m

**5.3 Dämmschlauch, wie vor jedoch für Rohr DN20**
Dämmschlauch, wie vor jedoch für Rohr DN20
mit 20 mm Dämmstärke
Menge: 4,000 m

**5.4 Dämmschlauch, wie vor jedoch für Rohr DN25**
Dämmschlauch, wie vor jedoch für Rohr DN25
mit 20 mm Dämmstärke
Menge: 2,000 m

**5.5 Dämmschlauch, wie vor jedoch für Rohr DN32**
*** Bedarfsposition ohne GB
Dämmschlauch, wie vor jedoch für Rohr DN32
mit 30 mm Dämmstärke
Menge: 1,000 Stck

*Hinweis*
Für Warmwasserleitungen mit 100% nach EnEV in folgenden
 Dimensionen:

**5.6 Dämmschlauch, wie vor jedoch für Rohr DN12**
Dämmschlauch, wie vor jedoch für Rohr DN12
mit 30 mm Dämmstärke
Menge: 109,000 m

**5.7 Dämmschlauch, wie vor jedoch für Rohr DN15**
Dämmschlauch, wie vor jedoch für Rohr DN15
mit 30 mm Dämmstärke
Menge: 5,000 m

**5.8 Dämmschlauch, wie vor jedoch für Rohr DN20**
Dämmschlauch, wie vor jedoch für Rohr DN20
mit 40 mm Dämmstärke
Menge: 3,000 m

**5.9 Dämmschlauch, wie vor jedoch für Rohr DN25**
Dämmschlauch, wie vor jedoch für Rohr DN25
mit 40 mm Dämmstärke
Menge: 2,000 m

**5.10 Dämmschlauch, wie vor jedoch für Rohr DN32**
*** Bedarfsposition ohne GB
Dämmschlauch, wie vor jedoch für Rohr DN32
mit 30 mm Dämmstärke
Menge: 1,000 Stck

*Hinweis*
·Rohrschale für Kaltwasserleitungen 50%

Anforderung:
Wärmedämmung von von Trinkwasserleitungen kalt
gem. Tabelle 8 DIN 1988-200:2012-05

· Aus konzentrisch gewickelter Steinwolle.
· Sie ist mit einer gitternetzverstärkten, reißfesten A
luminium-Sandwich-Folie mit selbstklebender Überlappung
 kaschiert, einseitig aufgeschlitzt und zur leichteren
Montage auf der Innenwandung eingesägt.
· nichtbrennbar, A2
· schallabsorbierend, wärmedämmend, wasserabweisend
· druckbelastbar und formstabil
· mit einer wirkungsvollen Dampfbremse versehen
· silikonfrei

gew. Fabr.: ..........................................

gew. Type.: ..........................................

**5.11 Rohrschale, wie vor jedoch für Rohr DN12**
Rohrschale, wie vor jedoch für Rohr DN12
mit 20 mm Dämmstärke
Menge: 85,000 m

**5.12 Rohrschale, wie vor jedoch für Rohr DN20**
Rohrschale, wie vor jedoch für Rohr DN20
mit 20 mm Dämmstärke
Menge: 5,000 m

**5.13 Rohrschale, wie vor jedoch für Rohr DN25**
Rohrschale, wie vor jedoch für Rohr DN25
mit 20 mm Dämmstärke
Menge: 11,000 m

**5.14 Rohrschale, wie vor jedoch für Rohr DN15**
Rohrschale, wie vor jedoch für Rohr DN15
mit 20 mm Dämmstärke
Menge: 11,000 m

**5.15 Rohrschale, wie vor jedoch für Rohr DN32**
Rohrschale, wie vor jedoch für Rohr DN32
mit 20 mm Dämmstärke
Menge: 20,000 m

*Hinweis*
·Rohrschale für Warmwasserleitungen 100%

Anforderung:
Wärmedämmung von von Trinkwasserleitungen kalt
gem. Tabelle 8 DIN 1988-200:2012-05

· Aus konzentrisch gewickelter Steinwolle.
· Sie ist mit einer gitternetzverstärkten, reißfesten A
luminium-Sandwich-Folie mit selbstklebender Überlappung
 kaschiert, einseitig aufgeschlitzt und zur leichteren
Montage auf der Innenwandung eingesägt.
· nichtbrennbar, A2
· schallabsorbierend, wärmedämmend, wasserabweisend
· druckbelastbar und formstabil
· mit einer wirkungsvollen Dampfbremse versehen
· silikonfrei

gew. Fabr.: ..........................................

gew. Type.: ..........................................

**5.16 Rohrschale, wie vor jedoch für Rohr DN12**
Rohrschale, wie vor jedoch für Rohr DN12
mit 30 mm Dämmstärke
Menge: 153,000 m

**5.17 Rohrschale, wie vor jedoch für Rohr DN15**
Rohrschale, wie vor jedoch für Rohr DN15
mit 30 mm Dämmstärke
Menge: 22,000 m

**5.18 Rohrschale, wie vor jedoch für Rohr DN20**
Rohrschale, wie vor jedoch für Rohr DN20
mit 40 mm Dämmstärke
Menge: 9,000 m

**5.19 Rohrschale, wie vor jedoch für Rohr DN25**
Rohrschale, wie vor jedoch für Rohr DN25
mit 40 mm Dämmstärke
Menge: 8,000 m

*Hinweis*
PVC-Mantel 50% ENEV
gemäß DIN 4102/1, einschl. aller Formteile,
Ausschnitte, Stirn scheiben etc., einschl. Farbkennzeichnungsringe, Fließrichtungspfeile nach DIN, max.
Abstand 10 m.

für folgenden Dimensionen:

**5.20 Rohrschale, wie vor jedoch für Rohr DN12 mit 20 mm Dämmstärke**
Menge: 85,000 m

**5.21 Rohrschale, wie vor jedoch für Rohr DN12 mit 30 mm Dämmstärke**
Menge: 153,000 m

**5.22 Rohrschale, wie vor jedoch für Rohr DN15 mit 20 mm Dämmstärke**
Menge: 11,000 m

**5.23 Rohrschale, wie vor jedoch für Rohr DN15 mit 30 mm Dämmstärke**
Menge: 22,000 m

**5.24 Rohrschale, wie vor jedoch für Rohr DN20 mit 20 mm Dämmstärke**
Menge: 5,000 m

**5.25 Rohrschale, wie vor jedoch für Rohr DN20 mit 40 mm Dämmstärke**
Menge: 9,000 m

**5.26 Rohrschale, wie vor jedoch für Rohr DN25 mit 20 mm Dämmstärke**
Menge: 11,000 m

**5.27 Rohrschale, wie vor jedoch für Rohr DN25 mit 40 mm Dämmstärke**
Menge: 8,000 m

**5.28 Rohrschale, wie vor jedoch für Rohr DN32 mit 20 mm Dämmstärke**
Menge: 20,000 m

*Hinweis*
·Geprüfte R90-Rohrabschottungen-System für brennbare-
und nichtbrennbare Rohre mit gitternetzverstärkter
Alukaschierung und systemgebundene weiterführende
Dämmung.

Die Rohrdurchführung ist so auszuführen, daß eine Übert
ragung von Feuer und Rauch nicht zu befürchten ist. Hie
rzu ist der verbleibende Querschnitt zwischen Rohrleitu
ng und Wand bzw. Decke mit der Rohrabschottung aus Stei
nwolle vollständig zu
verschließen.

Ausführung gemäß Gutachten MER 069/96

Baustoffklasse:  nichtbrennbar nach DIN 4102 Teil 1
Schmelzpunkt:  > 1000 °C
Rohdichte:  > 150 kg/m³

Weiterführende Dämmung:

Dämmstärke: gemäß ENEV.
Länge: je Wandseite mind. 1m

Die weiterführende Dämmung ist in den nachfolgend
beschriebenen Dämmschalen mit einzukalkulieren.

gew. Fabr.: ..........................................

gew. Type.: ..........................................

*Hinweis*
für Kupferrohr Trinkwasser

**5.29 wie vor jedoch für DN10 - DN20**
R90-Brandschott-Rohrschale für DN10 - DN20, sonst wie
vor für Kupferrohr, mit Brandschutzmörtel

Schalendicke:  20 mm
Wand/Deckenstärke: bis 30 cm
Menge: 87,000 Stck

**5.30 wie vor jedoch für DN25**
R90-Brandschott-Rohrschale für DN25, sonst wie
vor für Kupferrohr, mit Brandschutzmörtel

Schalendicke:  20 mm
Wand/Deckenstärke: bis 30 cm
Menge: 1,000 Stck

*Hinweis*
für Gußleitungen Schmutzwasser

**5.31 wie vor jedoch für DN70**
wie vor, für DN70, Decke: 30 cm,
mit mit Brandschutzmörtel
Menge: 1,000 Stck

**5.32 wie vor jedoch für DN100**
wie vor, für DN100, Decke: 30 cm,
mit mit Brandschutzmörtel
Menge: 17,000 Stck

**5.33 wie vor jedoch für DN125**
wie vor, für DN125, Decke: 30 cm,
mit mit Brandschutzmörtel
Menge: 2,000 Stck

### Bereich 6 Stundenlohnarbeiten und Sonstiges

**6.1 Profilstahlkonstruktion**
Profilstahlkonstruktion
für Stütz-, Hänge-, Trag- und Sonderbefestigungen,
feuerverzinkt, einschl. Befestigungsmaterial.
Ausführung nach örtlichen Erfordernissen, Abrechnung
mit den Einheitsgewichten der zutreffenden DIN.
Menge: 50,000 kg

*Hinweis*
Herstellen von Durchbrüchen in Stahlbetondecken/wänden
mit einem Kernbohrgerät. Die Arbeiten sind erst nach
statischer Freigabe durch die Bauleitung auszuführen.
Die anfallenden Betonbohrkerne sind zu Lasten des AN
zu entsorgen.

Für nachfolgende Bohrdurchmesser und Wand- und
Deckenstärken:

**6.2 Kernbohrung, wie vor jedoch bis D: 100 mm**
Kernbohrung, wie vor jedoch bis D: 100 mm,
Betondicke: bis
30 cm
Menge: 89,000 Stck

**6.3 Kernbohrung, wie vor jedoch bis D: 125 mm**
Kernbohrung, wie vor jedoch bis D: 125 mm,
Betondicke: bis
30 cm
Menge: 17,000 Stck

**6.4 Kernbohrung, wie vor jedoch bis D: 150 mm**
Kernbohrung, wie vor jedoch bis D: 150 mm,
Betondicke: bis
30 cm
Menge: 2,000 Stck

**6.5 Bestandsunterlagen für das Anfertigen der Revisionsunterlagen**
Bestandsunterlagen für das Anfertigen der
Revisionsunterlagen, die zur Ausführung der Leistungen
des AN im vollen Umfang zu erbringen sind, gem. den
Vorbemerkungen.
Menge: 1,000 psch

*Hinweis*
Stundenlohnarbeiten
Stundenlohnarbeiten sind nur auf besondere Anordnung
der Bauleitung auszuführen. Für Leistungen, die nicht
im Angebot enthalten sind wird für die jeweili ge
Arbeitskraft ein Verrechnungssatz, der sämtliche
Aufwendungen enthält, insbesondere den tatsächlichen
Lohn mit den Zuschlägen für Gemeinkosten,
Sozialkassenbeiträge, Vermögenswirksame Leistungen usw.
 sowie Lohn- bzw. Gehaltsnebenkosten angeboten
{Zuschläge für Nacht-, Sonntags- und Feiertagsarbeit
sind jedoch nicht einzurechnen},
Der Verrechnungssatz ist unter Beachtung der
preisrechtlichen Vor schriften zu ermitteln. Er gilt
unabhängig von der Anzahl der abgerech neten Stunden.

Für nachfolgende Stundensätze:

**6.6 Obermonteurstunde**
Menge: 10,000 Std

**6.7 Facharbeiterstunde**
Menge: 10,000 Std

**6.8 Helferstunde**
Menge: 10,000 Std

**6.9 Zuschlag für Nacht-, Sonntags- und Feiertagsarbeit**
*** Bedarfsposition ohne GB
Menge: 1,000 Std

USt %: 19,00

## Zusätzlicher Text
Ausschreibungsanerkennung des Bieters

Mit der Unterzeichnung des Leistungsverzeichnisses werden vom
Unternehmer die einzelnen Bedingungen anerkannt.

Er verpflichtet sich zur Einhaltung und Durchführung der Vorschriften.

Er verplichtet sich zur Einhaltung folgender Ausführungstermine und
der Termine, die in den Vorbemerkungen aufgeführt wurden:

Ausführungsbeginn: nach Auftragserteilung

Ausführungsende: gemäß Terminplan
Nebenangebot  ja  ?  nein ?
Änderungsangebot  ja  ?  nein ?
Preisnachlaß  ja  ?  nein ?

(Nichtzutreffendes bitte streichen)

..............................................................
Der Bieter -rechtsverbindliche
Unterschrift und Stempel
